# F25010 Kahrener Straße 28-41
Angebotsaufforderung (GAEB 90, DA83)
Währung: EUR
Auftraggeber: <Neu>

## Zusätzlicher Text
A U S S C H R E I B U N G

 Kahrener Straße 28-41
 03042 Cottbus

 Erneuerung Grundleitungen Regenwasser und Reparatur
 Schmutzwasser

 Datum: 10.07.2026

 Bauherr: GWC Cottbus GmbH
  Werbener Straße 3
  03046 Cottbus

 Angebotsabgabe bis: 03.08.2026, 10 Uhr

 Bieter:

 Angebotssumme Netto EUR .................

 Angebotssumme geprüft  EUR .................

## Grundleitungen
Datum: 06.07.26

### 1 Allgemeine Leistungen

#### 1.1 Einrichtung, Sicherung, Abbruch

**1.1.1 Einrichten der Baustelle**
Einrichten der Baustelle, Vorhalten
der Baustelleneinrichtung für sämtliche in der
Leistungsbeschreibung aufgeführten Leistungen.
Menge: 1,000 St

**1.1.2 Beräumen der Baustelle**
Beräumen der Baustelle für sämtliche in der
Leistungsbeschreibung aufgeführten Leistungen.
Menge: 1,000 St

**1.1.3 Bauzaun aufstellen und entfernen Zaunhöhe 2,0 m StahlgitterFT**
Bauzaun liefern, auf unbefestigtem Untergrund höhen-
und fluchtgerecht aufstellen und für die Dauer der
Bauzeit  vorhalten.
Beräumung des Bauzaunes und -tores nach Fertigstellung
und Abnahme der vollständigen Leistung.

Ausführung aus mobilen, miteinander 2-fach
verschraubten Bauzaunfeldern aus Metall,
Standardausführung (SP2-02), mit Betonfüßen,
Zaunoberkante über Gelände 2,10 m.
Menge: 200,000 m

**1.1.4 Bauzaun umsetzten Zaunhöhe 2,0 m StahlgitterFT**
Bauzaun umsetzen, auf unbefestigtem Untergrund höhen-
und fluchtgerecht aufstellen und für die Dauer der
Bauzeit  vorhalten.

Ausführung aus mobilen, miteinander 2-fach
verschraubten Bauzaunfeldern aus Metall,
Standardausführung (SP2-02), mit Betonfüßen,
Zaunoberkante über Gelände 2,10 m.
Menge: 200,000 m

**1.1.5 Fotodokumentation vor Baubeginn zur Beweissicherung**
Zur Erfassung eventuell auftretender Schäden während
der Bauzeit hat der AN entsprechende
Beweissicherungsverfahren durchzuführen.
Menge: 1,000 St

**1.1.6 Einholung von Schachtscheinen**
Der AN hat sich vor Beginn der Arbeiten über im
Baustellenbereich befindliche Kabel und Leitungen und
deren Lage bei den entsprechenden Versorgungsträgern zu
informieren, Schachtscheine zu beantragen und einweisen
zu lassen. Die eingeholten Schachtscheine sind in Kopie
der Bauüberwachung vorzulegen. Erfolgt die Einweisung
nicht innerhalb von 10 Tagen, so ist der Auftraggeber
unverzüglich schriftlich zu unterrichten.
Menge: 1,000 St

**1.1.7 Verkehrsrechtliche Anordnung Baustellenzufahrten einholen**
Verkehrsrechtliche Anordnungen, beantragen, mit den
Verkehrsbehörden und der Polizei abstimmen,
Verkehrszeichenplan STVO erstellen.
Menge: 1,000 St

**1.1.8 Verkehrssicherung**
Alle Verkehrssicherungsmaßnahmen sind durch den AN
durchzuführen. Die Verkehrssicherungspflicht während
der Baumaßnahme obliegt dem Auftragnehmer.
Menge: 1,000 St

**1.1.9 Schutz für Baumstamm herstellen**
Schutz für Baumstamm herstellen.
Menge: 6,000 St

**1.1.10 Vermessungsarbeiten - Leitungen einmessen**
Einmessen der vorbeschriebenen
Leitungsanlagen durch ein
Vermessungsbüro als Grundlage für
die Abnahme und der Bestandsdokumentation, Aufzumessen sind die
Leitungen in Lage und Höhenlage,
Erfassung der Rohrleitungen in Lage,
Höhenlage, Dimension, Werkstoff,
und Gefälle.
Das Ergebnis der Einmessung ist zu
dokumentieren und 1-fach in Papierformat
sowie 1-fach in einem CAD-kompatiblen
Format auf Datenträger zu liefern.
Menge: 1,000 St

**1.1.11 Deklarationsanalyse Boden und Tragschichtmaterial**
Es erfolgt eine Untersuchung des Tragschicht- und
Bettungsmaterials durch ein unabhängiges Prüflabor als
Fremdüberwachung.
Es werden folgende Parameter geprüft:
- Eisen-, Mangan, u. Aluminiumgehalt (hinsichtlich
Verfärbungen)
- Korngrößenverteilung
- Schlagzertrümmerungzahl
Einschl. Lieferung Eimer zum Probentransport aus PP mit
Deckel, 5 Liter.
Die Probenahme erfolgt auf der Baustelle durch
den örtlichen Bauleiter.
Das Material darf keine färbenden Anteile von
Eisen und Mangan enthalten!! Der Einbau von
Grauwacke ist auszuschließen !!

Entnahmestelle: geliefertes Tragschichtmaterial
Menge: 1,000 St

**1.1.12 Deklarationsanalyse Abbruchmaterial**
Boden / Bodengemische untersuchen.

Beurteilung nach Schadstoffbelastung im Feststoff und
Eluat nach LAGA. Die Untersuchung muss in einem
akreditierten Labor erfolgen.

Einschließlich Probennahme, Dokumentation und
  Einstufung nach LAGA.
Die Ausführung der Position erfolgt nach vorheriger
Abstimmung mit dem Auftraggeber und der Bauüberwachung.
Bearbeitungszeit zwischen Probenentnahme und Bewertung
  maximal 3 Werktage.

Je Materialart sind 3 Mischproben zu ziehen und zu
untersuchen. Incl. eines Untersuchungsberichts je
Deklarationsanalyse. Min. zwei Seiten DIN A4 mit
textlicher und tabellarischer Beurteilung des
Haufwerks.
Menge: 1,000 St

**1.1.13 dynamischen Plattendruckversuch durchführen**
Verdichtungsprüfung,
mittels dynamischen Plattendruckversuch,
Kontrollprüfung gem. ZTVE- StB 09 zur Beurteilung
des erreichten Verdichtungsgrades im Bereich
von Leitungsgräben (Auflager, Bettung, Verfüllung),
Ausführung in Absprache mit der örtlichen Bauleitung.
Einschließlich Bereitstellung geeigneter Geräte und
aller Nebenleistungen. Über die Prüfung ist ein
Protokoll zu führen und dem AG zu übergeben.
Menge: 6,000 St

**1.1.14 Lichtraumprofilschnitt Bäume für Arbeiten**
Lichtraumprofilschnitt der Bäume für Arbeiten
herstellen.
Menge: 2,000 St

**1.1.15 Fußgängerbrücken liefern, aufbauen und umsetzen**
Gehwegbrücken liefern, aufbauen, vorhalten, umsetzen
und abbauen.
Menge: 2,000 St

**1.1.16 Abfangen/Umleiten der Medien während der Bauphase**
Abfangen/Umleiten der Medien während der Bauphase nach
Wahl des NA.
Menge: 6,000 St

#### 1.2 Abbruch

**1.2.1 Bäume fällen mit Roden DU über 0,3-0,5m verfüllen/Boden AN Holz Verwert. AN Wst. Verwert. AN S.Abr. Verwert. AN**
Bäume fällen mit Roden mit Durchmesser über 0,3-0,5 m
und verfüllen.
Boden und Holz durch AN verwerten.

Gerodete Geländeflächen planieren, Stubbenlöcher
verfüllen mit vorhandenem Boden, das abgeräumte
Material geht in Eigentum des AG über und wird von der
Baustelle entfernt.
Menge: 2,000 St

**1.2.2 Mauerwerk abbrechen**
Hindernisse in Gräben abbrechen, laden und entsorgen
aus Mauerwerk
Menge: 1,000 m3

**1.2.3 Unbewehrten Boden abbrechen**
Hindernis im Boden (alte Schächte etc.)
abbrechen und aufnehmen,
das Abbruchmaterial wird Eigentum des AN und ist zu
beseitigen.
Menge: 1,000 m3

**1.2.4 Pflasterdecke Wege in Kleinflächen mit Unterlage aufnehmen**
Pflasterdecke Wege in Kleinflächen mit Unterlage
aufnehmen.
Menge: 200,000 m2

**1.2.5 Suchschachtung für Medien bis 2,0m Tiefe**
Suchschachtung im Bereich vorhandener Leitungen
Suchgräben, durch kombinierte Maschinen-/
Handschachtung ausheben, zur Freilegung von
Rohrleitungen ab Geländeoberfläche, Tiefe ab OK-Gelände
bis 2,0 m, herstellen, nach örtlicher Angabe durch die
Bauleitung,
im Gesamtbaustellenbereich, Querschachtungen,
Bodenklasse 3/4 Massen seitlich lagern wiedereinbauen
und verdichten. Restmassen (brauchbar) sind auf der
Bautrasse zwischenzulagern (Förderweg bis 500 m),
Restmassen (unbrauchbar) sind nach Wahl des AN zu
entsorgen mit Nachweis.
Menge: 4,000 St

**1.2.6 Strauchbestand roden und entsorgen**
Sträucher roden,
bis zu einer Höhe von 1,6 m,
Holz entsorgen.
Menge: 50,000 m2

**1.2.7 Oberboden 20cm abtragen und lagern**
Oberboden DIN 18300 abtragen, Abtragsfläche waagerecht,
Abtragdicke 20 cm, Aushub im Bereich der Baustelle
lagern.
Menge: 124,000 m3

**1.2.8 Poller ausbauen und Lagern**
Poller zerstörungsfrei demontieren, laden,
transportieren und lagern.
Menge: 14,000 St

**1.2.9 Rasenbord ausbauen, lagern, Beton entsorgen**
Borde als Randbegrenzung aus Beton,
Dicke 50 mm, Höhe 250 mm,
in Längen bis zu 1000 mm,
aufnehmen, lagern und Beton entsorgen.
Menge: 150,000 m

**1.2.10 Vorhandene Schächte abbrechen und entsorgen**
Demontieren von vorhandenen Schächten
ohne Erdarbeiten,
einschl. Entsorgung der demontierten Schächte,
Alle Hilfsmittel, Nebenarbeiten, etc.
sind in den Einheitspreis einzurechnen.
Menge: 4,000 St

**1.2.11 Steinzeugrohr ausbauen und entsorgen**
Demontieren von Entwässerungsleitungen
für Regenwasser einschl. aller Form- und
Verbindungsstücke,
innerhalb / außerhalb von Gebäuden im Erdreich, Rohre
aus Steinzeug,
bis DN 200
einschl. Transport zum Sammelplatz in der Nähe der
Baustelle.
Menge: 200,000 m

**1.2.12 Fahrradbox umstellen, nach Bauende wieder platzieren**
Fahrradbox umstellen und nach Bauende wieder
platzieren.
Menge: 1,000 St

**1.2.13 Bordstein aufnehmen. Rasenbord 0,05x0,25x1,0m, für Wiedereinbau lagern, Beton verwerten**
Bordstein aufnehmen. Rasenbord 0,05x0,25x1,0m, für
Wiedereinbau lagern, Beton verwerten.
Menge: 150,000 m

#### 1.3 Oberflächen wiederherstellen

**1.3.1 gelagerte Poller einbauen**
Gelagerte Poller einbauen und fundamentieren.
Menge: 14,000 St

**1.3.2 gelagerten Rasenbord in Beton C12/15 einbauen**
Gelagerten Rasenbord höhen- und fluchtgerecht in
gerader und gebogener Strecke verlegen und nach
Herstellervorschrift auf einem ca. 20 cm starken
Betonbett mit 10 cm breiten Seitenstützen aus
mindestens Betongüte C12/15 einbauen.
Menge: 150,000 m

**1.3.3 Zulage Rasenbord grau liefern**
Rasenbord grau liefern.
Aus Beton C35/45 entsprechend EN 206-1, Maße B/H: 8/20
cm, sichtbar min. 4 cm, Länge: 100 cm.
Menge: 1,000 St

**1.3.4 gelagertes Betonpflaster einbauen**
Betonpflaster Wiedereinbau
Belag in Gehwegen mit seitlich gelagerten
Betonplattenbelag 10x20x8 cm herstellen.
Menge: 200,000 m2

**1.3.5 Zulage Rechteckpflaster Beton 10x20x8 grau liefern**
Zulage Rechteckpflaster Beton 10x20x8 grau liefern.
Menge: 1,000 m2

**1.3.6 gelagerten Oberboden 20cm auftragen, Planum**
Gelagerten Oberboden andecken, Boden lagert im Bereich
der Baustelle, Auftragsdicke über 20 cm, Ausführung in
Teilflächen.
Menge: 124,000 m3

**1.3.7 Pflasterdecken Anpassung herstellen Einzelgröße 0,75 m² Mosaikpflaster**
Pflasterdecken Anpassung herstellen Einzelgröße 0,75 m²
Mosaikpflaster

Schnitt von Betonpflaster.
Menge: 6,000 St

**1.3.8 Mutterboden liefern und andecken 15cm**
Mutterboden liefern und andecken, Auftragsdicke 15 cm,
Ausführung in Teilflächen.
Menge: 620,000 m2

**1.3.9 Rasensaat herstellen Feinplanum herst. Menge 20g/m² RSM 5.1**
Feinplanum der Vegetationsflächen gem. DIN 18915 Blatt
3 nach Abschluss der baulichen Arbeiten herstellen.

Flächen vor dem Feinplanum bis zu 15 cm Tiefe lockern.
Flächen feinplanieren, Steine ab 5 cm Durchmesser,
Fremdkörper, Unkraut und schwer verrottbare
Pflanzenteile ablesen, Stoffe laden und ordnungsgemäß
entsorgen.
Eine spätere Setzung des Bodens ist durch Walzen der
Flächen vor dem Feinplanum auszuschließen.
Toleranz des Feinplanums +/- 2 cm.
Anschlüsse an Kanten, Wege- und Platzbelägen 2,5-3 cm
tiefer herstellen.

Einsäen mit Grassamen 20g/m² nach RSM 5.1.
1 cm tief einarbeiten und feucht halten.
Menge: 620,000 m2

#### 1.4 Erdarbeiten

**1.4.1 Tragschicht für Gehwege 20cm liefern und einbauen RC 0/35**
Tragschicht für Gehwege 20cm liefern und einbauen RC
0/35.
Menge: 200,000 m2

**1.4.2 Baugrube für Graben ab OK 1,25m bis 2,5m, wieder einbauen, lagenweise Verdichten (Abwasser)**
Boden der Gräben für Entwässerungskanäle (Abwasser)
profilgerecht ausheben,
in Teilbereichen gemeinsamer Rohrgraben
für mehrere Rohrleitungen,
abgestuftes Grabenprofil nach Detail,
mit Aushubtechnik nach Wahl des AN,
Aushub seitlich lagern. Verfüllen und verdichten nach
den Zusätzlichen Technischen Vertragsbedingungen und
Richtlinien für Aufgrabungen in Verkehrsflächen
(ZTVA-StB),
Bodenverdrängung bis 5 %,
überschüssiger Boden geht in Eigentum des AN über,
verdrängten Boden 'laden, abtransportieren und
entsorgen',
Aushubtiefe: ab OK 1,25m bis 2,5m
Sohlenbreite der Gräben über 0,8 bis 1,0 m,
Bodenklassen 3 bis 4.
Menge: 5,000 m

**1.4.3 Baugrube für Graben bis 1,50m, wieder einbauen, lagenweise Verdichten (Regenwasser)**
Boden der Gräben für Entwässerungskanäle (Regenwasser)
profilgerecht ausheben,
in Teilbereichen gemeinsamer Rohrgraben
für mehrere Rohrleitungen,
abgestuftes Grabenprofil nach Detail,
mit Aushubtechnik nach Wahl des AN,
Aushub seitlich lagern. Verfüllen und verdichten nach
den Zusätzlichen Technischen Vertragsbedingungen und
Richtlinien für Aufgrabungen in Verkehrsflächen
(ZTVA-StB),
Bodenverdrängung bis 5 %,
überschüssiger Boden geht in Eigentum des AN über,
verdrängten Boden 'laden, abtransportieren und
entsorgen',
Aushubtiefe bis 1,50m,
Sohlenbreite der Gräben über 0,8 bis 1,0 m,
Bodenklassen 3 bis 4.
Menge: 170,000 m

**1.4.4 Zulage für das Kreuzen von Leitungen, bis 150mm**
Unterfahrungen von Versorgungskabeln bis 150 mm in
Querrichtung.
Die Kabelschutzanweisung der Versorgungsträger sind
besonders zu beachten.
Menge: 2,000 St

**1.4.5 Zulage für parallele Kabel- und Leitungen**
Zulage für parallele Kabel- und Leitungen.
Menge: 20,000 m

**1.4.6 Leitungszone verfüllen**
Rohrleitungen im Rohrgraben,
bis 0,30 m über Rohrscheitel,
mit steinfreiem Boden von Hand
verfüllen und verdichten.
Der Rest kann maschinell verfüllt
und verdichtet werden. Einschl. aller
Hilfsmittel und Nebenarbeiten
komplett.
Menge: 175,000 m

**1.4.7 Planum wiederherstellen, +/- 2cm**
Planum herstellen
zulässige Abweichung von der Sohlhöhe +/- 2 cm.
Menge: 350,000 m2

**1.4.8 Nachverdichten Bodenklasse 3 bis 5**
Nachverdichten Bodenklasse 3 bis 5
Einschl. aller Hilfsmittel und Nebenarbeiten.
Menge: 350,000 m2

**1.4.9 Bodenaustausch Bauschutt durchsetzten Boden entsorgen, verdichtungsfähigen Boden liefern**
Bodenaustausch
Unbrauchbare Erdmassen entsorgen,
nachweislich nicht zur Verfüllung verwendbaren
Aushub aufnehmen, abtransportieren und entsorgen.
Verdichtungsfähiges Material liefern und einbauen.
Menge: 100,000 m3

**1.4.10 Wasserhaltung nach Wahl des AN**
Grundwasserabsenkung
abschnittsweise als offene Wasserhaltung
in der Grabensohle nach Wahl des AN herstellen,
vorhalten, betreiben, umsetzen und rückbauen,
für vorbeschriebene Erdarbeiten,
Einschl. Ableitung zum Vorfluter/RW-Kanal
Menge: 80,000 m

#### 1.5 Kanalbau

**1.5.1 Regenwasserleitung PP DN 200**
Regenwasserleitung aus PP-MD-Rohr
mit Steckmuffen DIN EN 14758, Farbe grün,
Vollwandrohr,
Ringsteifigkeit  größer/gleich
10 kN/m² (SN10) nach DIN EN ISO 9969,
heißwasserbeständig,
DN 200,
mit Lippendichtung,
verlegen nach DIN EN 1610, Auflager auf vorhandenem,
eingebrachtem Sand oder Feinkies,
'in vorhandenen Gräben',
einschl. Schweiß- oder Klebe- sowie Dichtungsmaterial.
Form- und Verbindungsstücke werden gesondert vergütet.
Grabentiefe bis 2,00 m.
Menge: 170,000 m

**1.5.2 Reparatur SW Leitung**
Partielle Reparatur zweier Schadstellen an der SW
Leitung in offener Bauweise und mittels Kurzliner-
Verfahren.

DN 200
Menge: 1,000 Psch

**1.5.3 Anschluss an die vorhandene RW Leitung Haus**
Herstellen eines Anschluss an die vorhandenen RW
Leitung im Keller.
DN 200
Einschließlich Material.
Menge: 6,000 St

**1.5.4 Fertigteil -Schacht herstellen**
Abwasserschacht,
Durchm. 1,0 m
aus Fertigteilen,
Gesamthöhe 1,0 bis 2,5 m,
Anschlußnennweite DN 200,
Abdeckung Klasse D,
komplett liefern und fachgerecht in
bauseitig erstellter Baugrube einbauen.
Menge: 4,000 St

**1.5.5 Schachtanschluss herstellen**
Anschluss an vorhandene Abwasserschacht
aus PP-Rohr DN 200 herstellen,
einschl. Lieferung des erforderlichen
Dichtungs- und Übergangsmaterials.
Menge: 12,000 St

**1.5.6 Schachtabdeckung mit Schmutzfänger aufsetzen**
Schachtabdeckung mit Schmutzfänger aufsetzen
Klasse D 400
aus Gusseisen belüftet,
für vorweg beschriebenen Schacht
Menge: 4,000 St

**1.5.7 Dichtheitsprüfung für Kanal DN 200**
Druck- und Dichtheitsprüfung
nach DIN EN 1610,
an 'Abwasserkanälen wie zuvor beschrieben',
Prüfdruck in bar '0-0,5',
Prüfmethode Sichtverfahren.
'Prüfmedium Wasser'.
in Teilabschnitten,
Für Rohrleitungen DN 200
Menge: 250,000 m

**1.5.8 Schachtbauwerke auf Wasserdichtheit prüfen**
Schachtbauwerke auf Wasserdichtheit prüfen.
Menge: 4,000 St

**1.5.9 Bestandsunterlagen nach Vorgabe herstellen**
Bestands-, Revisionsplan
Vom AN sind Bestands-/Revisionspläne auf Basis
der Ihm zur Verfügung gestellten Unterlagen
3-fach farbig, in Ordnern abgeheftet,
anzufertigen und zu übergeben
Die gesamte Dokumentation ist 3-fach, 3 Wochen vor
Fertigstellung dem AG zu übergeben. Zusätzlich sind
die Revisionspläne in einem CAD kompatiblen Format
zu übergeben.
Die Revisionsunterlagen sind in Form, Inhalt und
Gliederung
nach Absprache mit dem Bauherrn einzureichen.
Menge: 1,000 St

**1.5.10 Kanal DN 200 SW mit Kamera befahren**
Kamerabefahrung von Entwässerungsleitungen DN 150-200,
in Teilstücken,
zum Zwecke der Überprüfung des
Zustandes der Rohre,
komplett einschl. An- und Abfahrt,
Ein- und Umsetzen der Ausrüstung,
Nebenarbeiten,
Erstellung und Übergabe einer
Dokumentation des Ergebnisses der
Befahrung.
Menge: 328,000 m

**1.5.11 Bauakte für Schmutzwasser anfertigen, 2- fach**
Bauakte für Schmutzwasser anfertigen, 2- fach.
Menge: 1,000 St

#### 1.6 Entsorgung und Lieferung Boden

**1.6.1 Grasnarbe 5cm entsorgen, Abrechnung nach Lieferschein**
Oberboden mit Grasnarbe (5cm) ausstechen, abtragen und
entsorgen.
Abrechnung nach Lieferschein.
Menge: 620,000 m2

**1.6.2 Boden entsorgen Z0, Abrechnung nach Lieferschein**
Unbrauchbare Erdmassen entsorgen,
nachweislich nicht zur Verfüllung verwendbaren
Aushub aufnehmen, abtransportieren und entsorgen.
Abrechnung nach Lieferschein.
Bewertung: Z 0
Menge: 100,000 m3

**1.6.3 Steinfreien Sand liefern, Abrechnung nach Lieferschein**
Sandigen Füllboden liefern und einbauen. Der Boden
dient zur kleinteiligen Verfüllung von großen und
kleinen Schachtbauwerken und muss lagenweise
(Schichtstärke 25cm) eingebracht werden.
Abrechnung nach Lieferschein.
Menge: 40,000 m3

#### 1.7 Stundenlohnarbeiten

**1.7.1 Facharbeiter**
Menge: 10,000 h

**1.7.2 Bagger 14t**
Menge: 5,000 h

**1.7.3 Radlader 0,8m³ Schaufel**
Menge: 5,000 h

USt %: 19,00
